# AUSSCHREIBEN.DE
Leistungsbeschreibung (GAEB DA XML 3.2, DA81)
Projekt: ADE
Währung: EUR
Erstellt mit: GXML Toolbox V3.3 R20220330, ORCA a.de-Exporting, 25.04.2023

## 1 AUSSCHREIBEN.DE - Triflex

### Titel 01 Triflex HeatTec - Rampen Heizsystem mit Triflex ProPark (OS 10)

*Hinweis: Triflex HeatTec, Vorbemerkungen*
Triflex HeatTec
Rampen Heizsystem mit Triflex ProPark (OS 10)

Bauvorhaben: '....'
Architekt: '....'
Bauherr: '....'

Vorbemerkungen:

Die Verarbeitung erfolgt mit Produkten der Firma Triflex GmbH & Co. KG, Minden.

Angeboten und eingebaut wird als Gesamtsystem:
1. Das Rampen Heizsystem Triflex HeatTec:
Das Laminat ist patentrechtlich geschützt. Das System kann nur von zertifizierten Fachfirmen eingebaut werden.
2. Das vliesarmierte Parkdeck Abdichtungssystem Triflex ProPark:
Für den Systemaufbau besteht ein allgemeines bauaufsichtliches Prüfzeugnis (abP) gemäß VV TB, Teil C, lfd. Nr. C 3.12 (OS 10).
Der Systemaufbau erfüllt die Anforderungen der Klasse OS 10 gemäß DIN 18532 Teil 6 und dem DBV Merkblatt "Parkhäuser und Tiefgaragen" in der jeweils gültigen Fassung.

Die Einhaltung aller gültigen Richtlinien wird für die jeweils empfohlenen Systemaufbauten mit Triflex-Produkten berücksichtigt bzw. vorausgesetzt.

Der Auftragnehmer hat vor Auftragserteilung nachzuweisen, dass er für die Verarbeitung von Triflex-Produkten geschult wurde. Andernfalls ist die Einweisung durch einen Schulungsmeister am Objekt sicherzustellen.

Die in der Ausarbeitung enthaltenen Massen sind auf der Baustelle zu überprüfen.

Die Abrechnung erfolgt nach gemeinsamen Aufmaß des Auftragnehmers mit dem Auftraggeber.

Die Abdichtung ist so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im einzelnen vor Ausführung anzuzeigen und anschließend gesondert zu verrechnen.

Die Arbeiten verstehen sich, wenn nicht ausdrücklich anders beschrieben, als fix und fertige Leistung, einschließlich Lieferung aller erforderlichen Materialien und Nebenleistungen.

Parkhausbeschichtungen und -markierungen unterliegen einer permanenten Beanspruchung und verschleißen in Abhängigkeit der Nutzung.

Der Systemaufbau ist vom sachkundigen Planer nach objektspezifischen Anforderungen anzupassen. Detaillierte Ausschreibungstexte sind vom Planer eigenverantwortlich zu erstellen. Mit der Übermittlung dieses Leistungsverzeichnis-Entwurfs ist keine konkrete Projektberatung verbunden. Die Textausarbeitung ist eine unverbindliche Serviceleistung von Triflex. Rechtsansprüche aus dieser Leistung sind ausgeschlossen.

Grundlage für die Ausführung von standsicherheitsrelevanten Betoninstandsetzungsarbeiten sind die in den Bundesländern als Technische Baubestimmung eingeführten Regeln und Richtlinien nach VV TB, Teil A, lfd. Nr. A 1.2.3.2 sowie VV TB, Teil C, lfd. Nr. C 3.12.

Als Vertragsbestandteile gelten:
- Leistungsverzeichnis
- Systembeschreibung, Systemzeichnungen und Produktinformationen des Herstellers
- DIN 18202 Toleranzen im Hochbau
- Die in den Bundesländern als Technische Baubestimmung eingeführten Regeln und Richtlinien nach VV TB, Teil C, lfd. Nr. C 3.12
- Unfallverhütungsvorschriften
- VOB Teil B
- DIN VDE 0100
in den jeweils zum Zeitpunkt des Vertragsabschlusses gültigen Fassungen.

Stand: 04/2023

*Hinweis: Leistungsmerkmale*
Leistungsmerkmale von Triflex ProPark nach dem DBV Merkblatt "Parkhäuser und Tiefgaragen" (2018) mit zusätzlichen Leistungsmerkmalen:

| Zeile | Merkmale | Prüfverfahren | Anforderung | Triflex ProPark |
| --- | --- | --- | --- | --- |
| 1 | Abriebfestigkeit / / Verschleißwiderstand (BCA) | DIN EN ISO 5470-1 / / DIN EN 13892-4 | Masseverlust < 3000 mg / Reibrad: H22/1000 Zyklen/Last 1000 g Zusätzlich müssen die Anforderungen der DIN EN 13813 erfüllt sein (siehe Abschnitt A 3.2). / Mindestens Klasse AR1 nach DIN EN 13813 | erfüllt / / erfüllt |
| 2 | CO2-Durchlässigkeit | DIN EN 1062-6 | sd > 50 m | erfüllt |
| 3 | Wasserdampfdurchlässigkeit | DIN EN ISO 7783 | Klasse III: sd > 50 m | erfüllt |
| 4 | Kapillare Wasseraufnahme und Wasserdurchlässigkeit | DIN EN 1062-3 | w < 0,1 kg/(m² x h0,5) | erfüllt |
| 5 | Haftfestigkeit nach Prüfung auf Temperaturwechselverträglichkeit / Für Verwendungen im Außenbereich unter Einfluss von Tausalzen: Gewitterregenbeanspruchung (Temperaturschock) (10x) und Frost-Tau-Wechselbeanspruchung mit Tausalzangriff (50x) | DIN EN 13687-2 / / DIN EN 13687-1 | Nach Temperaturwechselbeanspruchung / a) keine Risse, Blasen, Ablösungen / b) Abreißversuch ≥ 1,5 (1,0) N/mm² | erfüllt / / erfüllt |
| 6 | Widerstandsfähigkeit gegen starken chemischen Angriff / Klasse I: 3d ohne Druck / Prüfflüssigkeiten: Gruppen 1, 3 und 10 nach DIN EN 13529 | DIN EN 13529 | 24 Std. nach der Entnahme der Beschichtung aus der Prüfflüssigkeit Verringerung der Härte um weniger als 50 % bei Messung nach dem Eindruckversuch nach Buchholz, EN ISO 2815, oder Shore-Härte, EN ISO 868 | erfüllt |
| 7 | Rissüberbrückungsfähigkeit / Im Anschluss an die Konditionierung nach DIN EN 1062-11, 4.1 - 7 Tage bei 70 °C für Reaktionsharzsysteme | DIN EN 1062-7 | B 4.2 (-20 °C) und A 3 (20 °C) (nach DIN EN 1062-7) | erfüllt |
| 8 | Dichtigkeit | DIN EN 14224:2010 bzw. ETAG | Kein Wasserdurchtritt | erfüllt |
| 9 | Schlagfestigkeit | DIN EN ISO 6272-2 | Klasse I, ≥ 4 Nm | erfüllt |
| 10 | Abreißversuch | DIN EN 1542 | ≥ 1,5 (1,0) N/mm² | erfüllt |
| 11 | Brandverhalten nach Aufbringung | DIN EN 13501-1 | Entfällt | nicht gefordert |
| 12 | Griffigkeit / Rutschfestigkeit | DIN EN 13036-4 | Klasse III: > 55 im nassen Zustand geprüfte Einheiten (außen) | erfüllt |
| 13 | Brandverhalten | DIN EN 13501-1 |  | V1: Bfl-s1 / V2: Bfl-s1 / V3: Bfl-s1 |
| 14 |  |  | 8 Mio. RadüberrolruNutzschicht ngen | erfüllt |
| 15 | Rutschhemmklasse | DIN 51130 |  | V1: R12 V6 / V2: R13 V10 / V3: R13 V10 |
| 16 | Rissüberbrückungsfähigkeit auf Beton nach für Triflex ProDetail im Anschlussbereich und für Triflex ProPark im Flächenbereich | DIN EN 1062-7 | Maximale Rissaufweitung von 3 mm | 3 mm |
| 17 | Rissüberbrückung R | TP-BEL-B, Teil 3 (Ausgabe 1995) | Dynamisch: 0,55 mm / bei -20 °C | erfüllt |

Leistungsmerkmale von Triflex HeatTec in Verbindung mit Triflex ProPark:

| 19 | Haftverhalten / Funktionalität im Ausgangszustand | DIN EN 1542:1999-07 | Mittelwert: 2,69 N/mm² | erfüllt |
| --- | --- | --- | --- | --- |
| 20 | Haftverhalten nach Beanspruchung aus Temperaturschock (10x) und Frost-Tauwechsel (350x) | DIN EN 1542:1999-07 | Mittelwert: 2,49 N/mm² | erfüllt |
| 21 | Haftverhalten / Funktionalität nach Beanspruchung durch Rundläufer | DIN EN 13197:2011-06 | 10 Mio. Radüberrollungen | erfüllt |
| 22 | Brandverhalten der Markierungen | DIN EN 13501-1 |  | Bfl-s1 |

*Hinweis: Triflex HeatTec mit Triflex ProPark (OS 10), System- und Produkteigenschaften*
Das Gesamtsystem besteht aus den Systemen Triflex HeatTec und Triflex ProPark (OS 10). Triflex HeatTec ist ein Rampenheizsystem aus Heizlaminaten. Triflex ProPark (OS 10) ist eine Parkdeckabdichtung gemäß VV TB, Teil C, lfd. Nr. C 3.12 und erfüllt die Anforderungen der Klasse OS 10 gemäß DIN 18532, Teil 6 sowie dem DBV Merkblatt "Parkhäuser und Tiefgaragen" zur Abdichtung von Parkdecks und Tiefgaragen. Das Abdichtungssystem Triflex ProPark (OS 10) auf PMMA-Harzbasis besteht aus einer Grundierung, einer vliesarmierten Detail- und Flächenabdichtung bzw. Dichtungsschicht / elastischer Schutzschicht (hwO) sowie einer Nutzschicht und Versiegelung in unterschiedlichen Oberflächenvarianten.

System- und Produkteigenschaften:
- Vollflächig vliesarmiertes Abdichtungssystem durchgehend auf PMMA-Harzbasis (Polymethylmethacrylat)
- Mechanisch hoch belastbar
- Schub- und scherfester Aufbau
- Nahtlos
- Systemintegrierte Detaillösungen
- Vollflächig haftend und unterlaufsicher
- Erhöhte dynamische Rissüberbrückung Klasse 4.2 (-20 °C) gemäß DIN EN 1062-7
- Kalt applizierbar
- Schnell reaktiv
- Befahrbar nach spätestens 3 Stunden (+23 °C)
- Chemisch beständig
- Witterungs- und lichtbeständig (UV, IR)
- Butylfrei
- Lösemittelfrei
- Rutschhemmend
- Erfüllt die Anforderungen der Klasse OS 10 gemäß DIN 18532 Teil 6 und dem DBV Merkblatt "Parkhäuser und Tiefgaragen" in der jeweils gültigen Fassung
- Verarbeitungsbedingungen gemäß System- und Produktbeschreibungen des Herstellers (z. B. mind. Anwendungstemperatur +5 °C, max. Untergrundfeuchte 6 Gew.-%, Oberflächentemperatur mind. +3 °C über dem Taupunkt)
- Allgemeines bauaufsichtliches Prüfzeugnis der Klasse OS 10 gemäß VV TB, Teil C, lfd. Nr. C 3.12 (OS 10)
- Das OS 10-Prüfzeugnis gilt auf Grundlage der Rili SIB-Prüfungsgrundsätze für Stahlbeton-Untergründe.
- Systemaufbau nach Empfehlung DBV-Merkblatt "Parkhäuser und Tiefgaragen", Kap. 2.3.8.2
- Für den Oberflächenschutz der Abdichtung in Variante 2 mit Triflex Cryl M 264 bescheinigt ein Prüfzeugnis die Verschleißfestigkeit von 8 Mio. Radüberrollungen.
- Die Abdichtungen innerhalb des Systemaufbaus mit Triflex ProDetail (Anschlüsse, Details, Fugen) sind durch europäisch technische Bewertungen (ETA), ausgestellt durch das Deutsche Institut für Bautechnik (DIBt), abgesichert und erfüllen die Anforderungen der Bauproduktenverordnung der EU (CE-Kennzeichnung) nach ETAG Nr. 005 in der jeweils höchsten Nutzungskategorie.
- Weiter können wesentliche Eigenschaften der Abdichtung hinsichtlich Hydrolysebeständigkeit, Wurzel- und Rhizomfestigkeit (FLL-Verfahren) sowie Dichtigkeitsprüfung bis mind. 5 bar durch Prüfberichte bescheinigt werden.

Für das Rampen Heizsystem Triflex HeatTec liegen Nachweise über Haftverhalten und Funktionalität vor
- im Ausgangszustand
- nach Beanspruchung aus Temperaturschock (10x) und Frost-Tauwechsel (350x)
- nach Beanspruchung durch "Rundläufer" (10 Mio. Radüberrollungen)
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
**01.0001 Baustelleneinrichtung**
Baustelle einrichten und nach Abschluss der Arbeiten räumen. Vorhalten von Maschinen, Geräten, Werkzeugen und sonstigen Betriebsmitteln, die zur Durchführung der Arbeiten erforderlich sind.
Die Baustelle wird besenrein hinterlassen.
Einheit: psch
DIN 276-08: 391
Work Category: 0

**01.0002 Container**
Lieferung, Aufbau, Vorhaltung und Abtransport eines Material- und Geräte-Containers.
Einheit: psch
DIN 276-08: 391
Work Category: 0

**01.0003 Elektroanschlüsse**
Elektroanschlüsse für Wechsel- und Drehstrom herstellen und nach Beendigung der Baumaßnahme wieder entfernen.
Einheit: psch
DIN 276-08: 391
Work Category: 0

**01.0004 Wasseranschluss**
Wasseranschluss für erforderliche Reinigungsarbeiten herstellen und nach Beendigung der Baumaßnahme wieder entfernen.
Einheit: psch
DIN 276-08: 391
Work Category: 0

**01.0005 Bauzaun**
Bauzaun liefern und vorhalten für die gesamte Bauzeit mit entsprechendem Umbau zu den jeweiligen Arbeitsabschnitten.
Einheit: psch
DIN 276-08: 391
Work Category: 0

**01.0006 Verkehrslenkungsmaßnahmen**
Verkehrslenkungsmaßnahmen wie Verkehrsschilder, Ampelanlage usw. ergreifen, notwendige Geräte aufbauen, entsprechend dem Baufortschritt umrüsten und nach Beendigung der Baumaßnahmen entfernen.
Einheit: psch
DIN 276-08: 391
Work Category: 0

**01.0007 Hohllagen**
Vorhandene Betonflächen durch Abklopfen mit einem Hammer oder Kette auf Hohllagen untersuchen und entsprechende Stellen markieren.
Einheit: psch
DIN 276-08: 397
Work Category: 81

**01.0008 Haftzugfestigkeit**
Vorhandenen Untergrund mit geeignetem Messwerkzeug (z. B. Freundl-Gerät) auf vorgegebene Haftzugfestigkeit untersuchen und protokollieren.
Anzahl Messungen: '......' St.
Einheit: psch
DIN 276-08: 397
Work Category: 81

**01.0009 Druckfestigkeit**
Vorhandenen Betonuntergrund mit Schmidt-Hammer auf Druckfestigkeit untersuchen und protokollieren.
Anzahl Messungen: '......' St.
Einheit: psch
DIN 276-08: 397
Work Category: 81

**01.0010 Feuchtegehalt**
Vorhandenen Betonuntergrund mit geeignetem Messwerkzeug (z. B. Elektronikfeuchtemessgerät) auf Feuchtegehalt untersuchen und protokollieren.
Anzahl Messungen: '......' St.
Einheit: psch
DIN 276-08: 397
Work Category: 81

**01.0011 Bohrkern**
Bestimmung des Schichtaufbaus und der jeweiligen Schichtstärken durch Entnahme von Bohrkernen.
Anzahl Messungen: '......' St.
Einheit: psch
DIN 276-08: 397
Work Category: 81

**01.0012 Analyse Bohrkern**
Bestimmung des Chloridgehaltes im Untergrund anhand der
entnommenen Bohrkerne (siehe Pos. '...' ).
Anzahl Messungen: '....' St.
Einheit: psch
DIN 276-08: 397
Work Category: 81

**01.0013 Überprüfung Gefälle und Unebenheiten**
Vorhandenen Untergrund auf ausreichendes Gefälle, Pfützenbildungen und Unebenheiten überprüfen.
Einheit: psch
DIN 276-08: 397
Work Category: 81

**01.0014 Bautagebuch mit permanenten Messungen**
Vorhalten von Messgeräten zur permanenten Messung von Luftfeuchtigkeit, Bodentemperatur, Lufttemperatur und zur Taupunktbestimmung während der gesamten Baumaßnahme inkl. Führen eines Bautagebuches mit der Protokollierung der Messergebnisse.
Einheit: psch
DIN 276-08: 397
Work Category: 81

**01.0015 Fräsen**
Abtragen verunreinigter Oberflächen des Betons mit geeigneter Fräse ca. 3-5 mm tief, um einen haft- und tragfähigen Untergrund zu erhalten inkl. Aufnahme, Abtransport und ordnungsgemäßer Entsorgung des Fräsgutes.
Einheit: m²
DIN 276-08: 352
Work Category: 81

**01.0016 Fräsen im Bereich der Arbeits- und Bewegungsfugen**
Maschinelles Fräsen in einer Breite von '......' cm, ca. 3-5 mm
tief inkl. Aufnahme, Abtransport und ordnungsgemäßer Entsorgung des Fräsgutes.
(Siehe Triflex Systemzeichnung ProPark-1309 bzw. ProPark-1310 und ProPark-1311)
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Einheit: m
DIN 276-08: 352
Work Category: 81

**01.0017 Kugelstrahlen**
Reinigung der gesamten Fläche inkl. der Bewegungs- und Arbeitsfugenbereiche durch Kugelstrahlen mit Blastrac-Verfahren im Kreuzgang inkl. maschinellem Beischleifen der Anschlüsse, Reinigung der Flächen und Abtransport sowie ordnungsgemäßer Entsorgung der Strahlrückstände.
Einheit: m²
DIN 276-08: 352
Work Category: 81

**01.0018 Schleifen**
Vorbereitung des Untergrundes durch Schleifen mit geeigneten Schleifgeräten inkl. Reinigung, Aufnahme, Abtransport und ordnungsgemäßer Entsorgung von anfallendem Bauschutt.
Einheit: m²
DIN 276-08: 352
Work Category: 81

**01.0019 Schleifen der Anschlüsse**
Vorbereitung des Untergrundes der Wandanschlüsse sowie der Details durch Schleifen mit geeigneten Schleifgeräten inkl. Reinigung, Aufnahme, Abtransport und ordnungsgemäßer Entsorgung von anfallendem Bauschutt.
Anschlusshöhe: '.........' cm
Einheit: m
DIN 276-08: 352
Work Category: 81

**01.0020 Fugenfräse/ Fugenrisshaken**
Entfernen vorhandener Fugenvergussmassen mit Fugenfräse oder Fugenrisshaken nach Erfordernis.
Einheit: m
DIN 276-08: 352
Work Category: 81

**01.0021 Egalisierung**
Egalisierung der Fugenvergussmassen bei noch funktionstüchtigen Arbeitsfugen durch Füllen mit gleichartigem Material oder Triflex Cryl RS 240 bzw. Abtrag von herausgequollenem überschüssigem Material, so dass ein flächenbündiger Abschluss erreicht wird.
Einheit: m
DIN 276-08: 352
Work Category: 81

**01.0022 Vorbereitung Metalluntergründe**
Metalluntergründe gründlich mit Triflex Reiniger abreiben und die Fläche zusätzlich anrauen.
Verbrauch: mind. 0,20 l/m²
Einheit: m²
DIN 276-08: 352
Work Category: 81
Produkt:
  Artikel:
    Artikelnummer: 26090
    Artikelkurztext: Vorbereitung Metalluntergründe

**01.0023 Grundierung Wandanschluss**
Bei Beton- und Mauerwerksuntergründen.
Grundieren mit Triflex Cryl Primer 287.
Verbrauch: mind. 0,35 kg/m²
Ausführung nach den technischen Richtlinien des Materialherstellers. Die Haftung zum Untergrund ist immer objektbezogen zu prüfen.
Anschlusshöhe: '.........' cm
Einheit: m
DIN 276-08: 352
Work Category: 81
Produkt:
  Artikel:
    Artikelnummer: 22870
    Artikelkurztext: Grundierung Wandanschluss

**01.0024 Grundierung Schrammbord**
Bei Beton- und Mauerwerksuntergründen.
Grundieren mit Triflex Cryl Primer 287.
Verbrauch: mind. 0,35 kg/m²
Ausführung nach den technischen Richtlinien des Materialherstellers. Die Haftung zum Untergrund ist immer objektbezogen zu prüfen.
Schrammbord Höhe: '.........' cm,
Breite: '.........' cm
Einheit: m²
DIN 276-08: 352
Work Category: 81
Produkt:
  Artikel:
    Artikelnummer: 22870
    Artikelkurztext: Grundierung Schrammbord

**01.0025 Grundierung Arbeitsfuge**
Bei Beton- und Mauerwerksuntergründen.
Grundieren mit Triflex Cryl Primer 287.
Verbrauch: mind. 0,35 kg/m²
Ausführung nach den technischen Richtlinien des Materialherstellers. Die Haftung zum Untergrund ist immer objektbezogen zu prüfen.
Arbeitsfuge Breite: '.........' cm
Einheit: m
DIN 276-08: 352
Work Category: 81
Produkt:
  Artikel:
    Artikelnummer: 22870
    Artikelkurztext: Grundierung Arbeitsfuge

**01.0026 Grundierung Bewegungsfuge**
Bei Beton- und Mauerwerksuntergründen. Grundieren mit Triflex Cryl Primer 287.
Verbrauch: mind. 0,35 kg/m²
Ausführung nach den technischen Richtlinien des Materialherstellers. Die Haftung zum Untergrund ist immer objektbezogen zu prüfen.
Bewegungsfuge Breite: '.........' cm
Einheit: m
DIN 276-08: 352
Work Category: 81
Produkt:
  Artikel:
    Artikelnummer: 22870
    Artikelkurztext: Grundierung Bewegungsfuge

**01.0027 Grundierung Wärmedämm-Verbundsystem**
Bei Wärmedämmverbundsystemen im Bereich der Fassade.
Grundieren mit Triflex Pox Primer 116+ inkl. Absandung mit Quarzsand, Körnung 0,3-0,8 mm. Entfernung des Überschusses nach Aushärtung.
Verbrauch Triflex Pox Primer 116+: mind. 0,30 kg/m²
Verbrauch Quarzsand 0,3-0,8 mm: mind. 0,70 kg/m²
Ausführung nach den technischen Richtlinien des Materialherstellers. Die Haftung zum Untergrund ist immer objektbezogen zu prüfen.
Anschlusshöhe '.........' cm
Einheit: m
DIN 276-08: 352
Work Category: 81
Produkt:
  Artikel:
    Artikelnummer: 21169
    Artikelkurztext: Grundierung Wärmedämm-Verbundsystem

**01.0028 Grundierung kunststoffmodifizierter Untergrund**
Bei kunststoffmodifizierten Untergründen.
Grundieren mit Triflex Pox Primer 116+ inkl. Absandung mit Quarzsand, Körnung 0,3-0,8 mm. Entfernung des Überschusses nach Aushärtung.
Verbrauch Triflex Pox Primer 116+: mind. 0,30 kg/m²
Verbrauch Quarzsand 0,3-0,8 mm: mind. 0,70 kg/m²
Ausführung nach den technischen Richtlinien des Materialherstellers. Die Haftung zum Untergrund ist immer objektbezogen zu prüfen.
Einheit: m²
DIN 276-08: 352
Work Category: 81
Produkt:
  Artikel:
    Artikelnummer: 21169
    Artikelkurztext: Grundierung kunststoffmodifizierter Untergrund

**01.0029 Grundierung mineralischer Untergrund**
Bei mineralischen Untergründen in der Fläche.
Grundieren mit Triflex Cryl Primer 287.
Verbrauch: mind. 0,35 kg/m²
Ausführung nach den technischen Richtlinien des Materialherstellers. Die Haftung zum Untergrund ist immer objektbezogen zu prüfen.
Einheit: m²
DIN 276-08: 352
Work Category: 81
Produkt:
  Artikel:
    Artikelnummer: 22870
    Artikelkurztext: Grundierung mineralischer Untergrund

**01.0030 Porenschließende Grundierung**
Bei porenversetzten Untergründen (Pinholes).
Grundieren mit Triflex Cryl Primer 280.
Verbrauch ohne Pinholes: mind. 0,40 kg/m², 1 Arbeitsschritt
Verbrauch bei Pinholes: mind. 0,80 kg/m², 2 Arbeitsschritte à 0,40 kg/m². Zweiter Arbeitsschritt nach klebefreier Oberfläche
Ausführung nach den technischen Richtlinien des Materialherstellers. Die Haftung zum Untergrund ist immer objektbezogen zu prüfen.
Einheit: m²
DIN 276-08: 352
Work Category: 81
Produkt:
  Artikel:
    Artikelnummer: 22800
    Artikelkurztext: Porenschließende Grundierung

**01.0031 Grundierung Stahlbeton unter Heizelement**
Bei Betonuntergründen in der Fläche in Bereichen der späteren Verklebung mit Heizlaminaten.
2-maliges Grundieren mit Triflex Cryl Primer 287.
Absandung mit Quarzsand, Körnung 0,3-0,8 mm. Entfernung des Überschusses nach Aushärtung.
Verbrauch Triflex Cryl Primer 287: mind. 0,40 kg/m² je Arbeitsgang.
Verbrauch Quarzsand 0,3-0,8 mm: mind. 0,70 kg/m²
Ausführung nach den technischen Richtlinien des Materialherstellers. Die Haftung zum Untergrund ist immer objektbezogen zu prüfen.
Einheit: m²
DIN 276-08: 352
Work Category: 81
Produkt:
  Artikel:
    Artikelnummer: 22870
    Artikelkurztext: Grundierung Stahlbeton unter Heizelement

**01.0032 Grundierung Asphalt**
Bei Asphaltuntergründen in der Fläche.
Grundieren mit Triflex Cryl Primer 222.
Verbrauch: mind. 0,40 kg/m²
Ausführung nach den technischen Richtlinien des Materialherstellers. Die Haftung zum Untergrund ist immer objektbezogen zu prüfen.
Einheit: m²
DIN 276-08: 352
Work Category: 81
Produkt:
  Artikel:
    Artikelnummer: 22220
    Artikelkurztext: Grundierung Asphalt

**01.0033 Grundierung Asphalt unter Heizelement**
Bei Asphaltuntergründen in der Fläche in Bereichen der späteren Verklebung mit Heizlaminaten.
2-maliges Grundieren mit Triflex Cryl Primer 222.
Absandung mit Quarzsand, Körnung 0,3-0,8 mm. Entfernung des Überschusses nach Aushärtung.
Verbrauch Triflex Cryl Primer 222: mind. 0,40 kg/m² je Arbeitsgang.
Verbrauch Quarzsand 0,3-0,8 mm: mind. 0,70 kg/m²
Ausführung nach den technischen Richtlinien des Materialherstellers. Die Haftung zum Untergrund ist immer objektbezogen zu prüfen.
Einheit: m²
DIN 276-08: 352
Work Category: 81
Produkt:
  Artikel:
    Artikelnummer: 22220
    Artikelkurztext: Grundierung Asphalt unter Heizelement

**01.0034 Grundierung kunststoffmodifizierter Untergründe unter Heizlaminat**
Bei kunststoffmodifizierten Betonuntergründen in der Fläche.
Grundieren der Fläche in zwei Arbeitsgängen mit Triflex Pox Primer 116+.
Absandung der zweiten Lage im frischen Zustand, nicht im Überschuss, mit Quarzsand, Körnung 0,3-0,8 mm.
Verbrauch Triflex Pox Primer 116+: mind. 0,30 kg/m² je Arbeitsgang
Verbrauch Quarzsand 0,3-0,8 mm: mind. 0,70 kg/m²
Ausführung nach den technischen Richtlinien des Materialherstellers. Die Haftung zum Untergrund ist immer objektbezogen zu prüfen.
Einheit: m²
DIN 276-08: 352
Work Category: 81
Produkt:
  Artikel:
    Artikelnummer: 21169
    Artikelkurztext: Grundierung kunststoffmodifizierter Untergründe unter Heizlaminat

**01.0035 Grundierung Glas**
Grundieren der Fläche mit Triflex Glas Primer inkl. vorheriger Reinigung der Fläche mit Triflex Glas Reiniger.
Verbrauch Triflex Glas Reiniger: ca. 0,05 l/m²
Verbrauch Triflex Glas Primer: ca. 0,05 l/m²
Ausführung nach den technischen Richtlinien des Materialherstellers. Die Haftung zum Untergrund ist immer objektbezogen zu prüfen.
Einheit: m²
DIN 276-08: 352
Work Category: 81
Produkt:
  Artikel:
    Artikelnummer: 29300
    Artikelkurztext: Grundierung Glas

**01.0036 Grundierung Metall**
Z. B. bei Edelstahl, Stahl und Zink.
Grundieren mit Triflex Metal Primer inkl. vorheriger Reinigung der Fläche mit Triflex Reiniger.
Verbrauch Triflex Reiniger: mind. 0,20 l/m²
Verbrauch Triflex Metal Primer: ca. 0,08-0,10 l/m²
Ausführung nach den technischen Richtlinien des Materialherstellers. Die Haftung zum Untergrund ist immer objektbezogen zu prüfen.
Einheit: m²
DIN 276-08: 352
Work Category: 81
Produkt:
  Artikel:
    Artikelnummer: 26200
    Artikelkurztext: Grundierung Metall

**01.0037 Reparaturmörtel, mineralischer Untergrund (Rt >10 mm)**
Ausbesserung von Fehlstellen des vorhandenen mineralischen Untergrundes mit Reparaturmörtel Triflex Cryl RS 240 im Bereich von Rautiefen Rt >10 mm.
Triflex Cryl RS 240, Farbton 7023, Verbrauch: mind. 2,20 kg/m² pro mm Schichtdicke.
Ausführung nach den technischen Richtlinien des Materialherstellers.
Mittlere Schichtdicke: '......'
Einheit: m²
DIN 276-08: 352
Work Category: 81
Produkt:
  Artikel:
    Artikelnummer: 22150
    Artikelkurztext: Reparaturmörtel, mineralischer Untergrund (Rt >10 mm)

**01.0038 Reparaturmörtel, bituminöser Untergrund (Rt >10 mm)**
Ausbesserung von Fehlstellen des vorhandenen bituminösen Untergrundes mit Reparaturmörtel Triflex Cryl RS 242 im Bereich von Rautiefen Rt >10 mm.
Triflex Cryl RS 242, Farbton 7022, Verbrauch: mind. 2,20 kg/m² pro mm Schichtdicke.
Ausführung nach den technischen Richtlinien des Materialherstellers.
Mittlere Schichtdicke: '.........'
Einheit: m²
DIN 276-08: 352
Work Category: 81
Produkt:
  Artikel:
    Artikelnummer: 22160
    Artikelkurztext: Reparaturmörtel, bituminöser Untergrund (Rt >10 mm)

**01.0039 Ausgleichsspachtel, mineralischer Untergrund oder Asphalt (Rt >1 bis 10 mm)**
Ausbesserung von Fehlstellen des vorhandenen mineralischen Untergrundes oder Asphalt mit Ausgleichsspachtel auf Basis von Triflex DeckFloor im Bereich von Rautiefen Rt >1 bis 10 mm.
Triflex DeckFloor Ausgleichspachtel aus 33 kg Triflex DeckFloor unter Zugabe von bis zu 20 kg Quarzsand (0,7-1,2 mm), Farbton Grau, Verbrauch mind. 2,00 kg/m² pro mm Schichtdicke.
Triflex Stellmittel Pulver, Zugabe je nach Temperatur und gewünschtem Thixotropierungsgrad ca. 2 %.
Ausführung nach den technischen Richtlinien des Materialherstellers.
Mittlere Schichtdicke: '.........'
Einheit: m²
DIN 276-08: 352
Work Category: 81
Produkt:
  Artikel:
    Artikelnummer: 22110
    Artikelkurztext: Ausgleichsspachtel, mineralischer Untergrund oder Asphalt (Rt >1 bis 10 mm)

**01.0040 Kratzspachtel, mineralischer Untergrund oder Asphalt (Rt >0,5 bis 1,0 mm)**
Ausbesserung von Fehlstellen des vorhandenen mineralischen Untergrundes oder Asphalt mit Kratzspachtel auf Basis von Triflex DeckFloor im Bereich von Rautiefen Rt >0,5 bis 1,0 mm.
Triflex DeckFloor Kratzspachtel aus 33 kg Triflex DeckFloor unter Zugabe von bis zu 10 kg Quarzsand (0,2-0,6 mm), Farbton Grau, Verbrauch mind. 2,00 kg/m² pro mm Schichtdicke.
Ausführung nach den technischen Richtlinien des Materialherstellers.
Mittlere Schichtdicke: '.........'
Einheit: m²
DIN 276-08: 352
Work Category: 81
Produkt:
  Artikel:
    Artikelnummer: 22110
    Artikelkurztext: Kratzspachtel, mineralischer Untergrund oder Asphalt (Rt >0,5 bis 1,0 mm)

*Hinweis: Vorbemerkungen*
Lieferung und Einbau einer elektrischen Rampenheizung unter Verwendung von Triflex HeatTec Heizlaminaten mit integriertem Potenzialausgleich (Dicke ca. 1,3 mm) inkl. aller peripheren Geräte (Sensoren, Regler, Steuerungsschrank usw.) und deren Anschlüsse.

Erstellung eines Verlegeplans unter Betrachtungen und Berechnungen hinsichtlich der Leistungsaufnahme, der Kabelquerschnitte, des Blitz- und Überspannungsschutzes und der Selektivität der Gesamtanlage sowie die Erstellung von Messprotokollen nach DIN VDE.

Betriebsspannung: 230 V
Leistung: ca. 180 - 200 W/m²

Es besteht ein Funktionalitätsnachweis über:
- Haftverhalten / Funktionalität im Ausgangszustand
- Haftverhalten / Funktionalität nach Beanspruchung aus Temperaturschock (10x) und Frost-Tauwechsel (350x)
- Haftverhalten / Funktionalität nach Beanspruchung durch "Rundläufer" (10 Mio. Radüberrollungen)

**01.0041 Aufstemmen von Kabelkanälen**
Kabelkanäle für die Anschlüsse der Heizelemente ans Stromnetz und für die Verlegung der Sensorleitungen herstellen inkl. fachgerechter Entsorgung des Bauschutts.
Einheit: m
DIN 276-08: 489
Work Category: 41

**01.0042 Ausstemmen von Ausbrüchen für Abzweigdosen**
Ausbrüche für den Einbau der Abzweigdosen herstellen inkl. fachgerechter Entsorgung des Bauschutts.
Einheit: Stk
DIN 276-08: 489
Work Category: 41

**01.0043 Ausstemmen von Ausbrüchen für die Detektoren**
Ausbrüche für den Eis- und Schneemelder sowie Temperaturfühler fachgerecht herstellen inkl. fachgerechter Entsorgung des Bauschutts.
Einheit: Stk
DIN 276-08: 489
Work Category: 41

**01.0044 Durchbohrung für eine unterseitige Verlegung**
Durchbohren der der Konstruktion in Laminatnähe für eine unterseitige Verlegung der Kabel und Abzweigdosen herstellen.
Einheit: Stk
DIN 276-08: 489
Work Category: 41

**01.0045 Einbau von Anschlussdosen**
Lieferung und Einbau von Triflex HeatTec Anschlussdosen.
- bis 12 Platten Typ 2518
- bis 8 Platten Typ 1818
- bis 4 Platten Typ i-040
Einheit: Stk
DIN 276-08: 489
Work Category: 41
Produkt:
  Artikel:
    Artikelnummer: 26265
    Artikelkurztext: Einbau von Anschlussdosen

**01.0046 Eis- und Schneesensor**
Lieferung und Einbau des Eis- und Schneesensors gemäß Planungsunterlagen.
Typ: Triflex Eis- und Schneesensor
Einheit: Stk
DIN 276-08: 489
Work Category: 41
Produkt:
  Artikel:
    Artikelnummer: 26262
    Artikelkurztext: Eis- und Schneesensor

**01.0047 Temperaturfühler**
Lieferung und Einbau des Temperaturfühlers gemäß Planungsunterlagen.
Typ: Triflex Temperaturfühler
Einheit: Stk
DIN 276-08: 489
Work Category: 41
Produkt:
  Artikel:
    Artikelnummer: 26262
    Artikelkurztext: Temperaturfühler

**01.0048 Triflex HeatTec Heizlaminat**
Markieren der künftigen Lage der Heizlaminate gemäß Verlegeplan. Anschließend Triflex HeatTec Heizlaminat mit Triflex HeatTec Kleber EP inkl. Beimischung von feuergetrocknetem Quarzsand, Körnung 0,3-0,8 mm, auf den vorbereiteten Untergrund vollflächig auflegen, ausrichten und andrücken. Hohllagen sind zu vermeiden.
Verbrauch Triflex HeatTec Kleber EP: mind. 6,00 kg/m²
Verbrauch Quarzsand 0,3-0,8 mm: mind. 4,00 kg/m²
Ausführung nach den technischen Richtlinien des Materialherstellers.
Einheit: m²
DIN 276-08: 489
Work Category: 41
Produkt:
  Artikel:
    Artikelnummer: 26260
    Artikelkurztext: Triflex HeatTec Heizlaminat

**01.0049 Anschluss an Abzweigdose inkl. Verfüllen**
Kontaktieren der Kabel in den Abzweigdosen mit Press- und Isolierhülsen mit anschließendem hohlraumfreien Vergießen der Dosen mit isolierendem Rapid 4300 B gemäß Einbau- und Installationsanleitung.
Vergussmasse: Rapid 4300 B
Einheit: Stk
DIN 276-08: 489
Work Category: 41
Produkt:
  Artikel:
    Artikelnummer: 26265
    Artikelkurztext: Anschluss an Abzweigdose inkl. Verfüllen

**01.0050 Verfüllen der Kabelkanäle und Ausbrüche um Abzweigdosen**
Nach erfolgter Elektroinstallation Verfüllen der Kabelkanäle und der Ausbrüche für die Abzweigdosen mit Triflex DeckFloor Mörtel.
Verbrauch Triflex DeckFloor Mörtel: ca. 2,00 kg/m² pro mm Schichtdicke
Ausführung nach den technischen Richtlinien des Materialherstellers.
Mittlere Schichtdicke: '.........'
Einheit: m
DIN 276-08: 489
Work Category: 41
Produkt:
  Artikel:
    Artikelnummer: 22110
    Artikelkurztext: Verfüllen der Kabelkanäle und Ausbrüche um Abzweigdosen

**01.0051 Ausgleich von Höhendifferenzen**
Ausgleichen der Höhendifferenzen zwischen und neben den verlegten Heizelementen zur Erzielung einer ebenen Oberfläche mit Triflex DeckFloor Mörtel bei Zwischenräumen >50 mm bzw. mit Triflex Cryl Spachtel bei Zwischenräumen <50 mm.
Verbrauch Triflex DeckFloor Mörtel: ca. 2,00 kg/m² pro mm Schichtdicke
Verbrauch Triflex Cryl Spachtel: ca. 1,40 kg/m² pro mm Schichtdicke
Ausführung nach den technischen Richtlinien des Materialherstellers.
Mittlere Schichtdicke: '.........'
Einheit: m²
DIN 276-08: 489
Work Category: 41
Produkt:
  Artikel:
    Artikelnummer: 22110
    Artikelkurztext: Ausgleich von Höhendifferenzen

**01.0052 Steuerungsschrank**
Lieferung und Montage des fertig vorkonfektionierten Steuerungsschranks in Abhängigkeit der Gesamtleistung des Triflex HeatTec Rampen Heizsystems.
- Steuerungsschrank klein: '.........'
Anlage bis 55 m² Heizfläche
- Steuerungsschrank groß: '.........'
Anlage bis 110 m² Heizfläche
Stromanschluss / Übergabestelle in unmittelbarer Nähe bis 5 m zu verlegten Heizelementen.
Vorsicherung bauseits: 230 V / '.........' A
Einheit: Stk
DIN 276-08: 489
Work Category: 41
Produkt:
  Artikel:
    Artikelnummer: 26262
    Artikelkurztext: Steuerungsschrank

**01.0053 Installation und Inbetriebnahme**
Installation und Inbetriebnahme der Anlage durch ein Elektrofachunternehmen inkl. An- und Abfahrt.
Einheit: psch
DIN 276-08: 489
Work Category: 41

**01.0054 Dokumentation**
Erstellung der Übergabedokumentation inkl. Schalt- und Verlegeplan, Prüfprotokolle nach VDE.
1x in Papierform
1x digital
Einheit: psch
DIN 276-08: 489
Work Category: 41

*Hinweis: ETA-Bewertung*
Herstellung von Detailabdichtungen mit Triflex ProDetail inkl. Triflex Spezialvlies.
Das Abdichtungssystem Triflex ProDetail besitzt eine ETA-Bewertung (ETAG Nr. 06/0269) mit CE-Kennzeichnung in den jeweils höchsten Nutzungskategorien W3, M und S, P1 bis P4, S1 bis S4, TL4, TH4, BROOF(t1), BROOF(t2), BROOF(t3), BROOF(t4).
Prüfberichte weisen die Wurzelfestigkeit nach FLL-Verfahren sowie den Widerstand gegenüber Hagelschlag nach DIN EN 13583 für harte und flexible Untergründe nach.
Des Weiteren besteht ein allgemein bauaufsichtliches Prüfzeugnis (AbP) gemäß VV TB, Teil C, lfd. Nr. C 3.28.

**01.0055 Wandanschluss**
Abdichten des Wandanschlusses mit Triflex ProDetail inkl. Triflex Spezialvlies.
Triflex ProDetail, Farbton 7030, Verbrauch mind. 3,00 kg/m².
Ausführung nach den technischen Richtlinien des Materialherstellers.
(Siehe Triflex Systemzeichnung ProPark-1305)
Anschlusshöhe: '.........' cm
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Einheit: m
DIN 276-08: 363
Work Category: 18
Produkt:
  Artikel:
    Artikelnummer: 22900
    Artikelkurztext: Wandanschluss

**01.0056 Schrammbord, Schwelle**
Abdichten des Anschlusses an Schrammbord und Schwelle mit Triflex ProDetail inkl. Triflex Spezialvlies.
Triflex ProDetail, Farbton 7030, Verbrauch mind. 3,00 kg/m²
Ausführung nach den technischen Richtlinien des Materialherstellers.
(Siehe Triflex Systemzeichnung ProPark-1307)
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Einheit: m²
DIN 276-08: 363
Work Category: 18
Produkt:
  Artikel:
    Artikelnummer: 22900
    Artikelkurztext: Schrammbord, Schwelle

**01.0057 Schrammbord, Anfahrtschutz**
Verkleben eines Abdeckbleches an Schrammbord mit Triflex Cryl Spachtel und ggf. zusätzlichen mechanischen Verankerungen.
Triflex Cryl Spachtel, Verbrauch mind. 0,50 kg/m²
Ausführung nach den technischen Richtlinien des Materialherstellers.
(Siehe Triflex Systemzeichnung ProPark-1307)
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Einheit: m
DIN 276-08: 363
Work Category: 18
Produkt:
  Artikel:
    Artikelnummer: 22400
    Artikelkurztext: Schrammbord, Anfahrtschutz

**01.0058 Entwässerungseinlauf**
Abdichten von Entwässerungseinläufen (Gully) mit Triflex ProDetail inkl. Triflex Spezialvlies.
Triflex ProDetail, Farbton 7030, Verbrauch mind. 3,00 kg/m².
Ausführung nach den technischen Richtlinien des Materialherstellers.
(Siehe Triflex Systemzeichnung ProPark-1308)
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Einheit: Stk
DIN 276-08: 363
Work Category: 18
Produkt:
  Artikel:
    Artikelnummer: 22900
    Artikelkurztext: Entwässerungseinlauf

**01.0059 Entwässerungsrinne**
Abdichten von Entwässerungsrinnen mit Triflex ProDetail inkl. Triflex Spezialvlies.
Triflex ProDetail, Farbton 7030, Verbrauch mind. 3,00 kg/m²
Ausführung nach den technischen Richtlinien des Materialherstellers.
(Siehe Triflex Systemzeichnung ProPark-1308)
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Einheit: m
DIN 276-08: 363
Work Category: 18
Produkt:
  Artikel:
    Artikelnummer: 22900
    Artikelkurztext: Entwässerungsrinne

**01.0060 Stützenanschluss**
Abdichten von Stützenanschlüssen mit Triflex ProDetail inkl. Triflex Spezialvlies.
Triflex ProDetail, Farbton 7030, Verbrauch mind. 3,00 kg/m²
Ausführung nach den technischen Richtlinien des Materialherstellers.
(Siehe Triflex Systemzeichnung ProPark-1306)
Anschlusshöhe: '.........' cm
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Einheit: Stk
DIN 276-08: 363
Work Category: 18
Produkt:
  Artikel:
    Artikelnummer: 22900
    Artikelkurztext: Stützenanschluss

**01.0061 Durchdringung**
Abdichten von Durchdringungen mit Triflex ProDetail inkl. Triflex Spezialvlies.
Triflex ProDetail, Farbton 7030, Verbrauch mind. 3,00 kg/m².
Ausführung nach den technischen Richtlinien des Materialherstellers.
(Siehe Triflex Systemzeichnung ProPark-1306, analog)
Anschlusshöhe: '.........' cm
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Einheit: Stk
DIN 276-08: 363
Work Category: 18
Produkt:
  Artikel:
    Artikelnummer: 22900
    Artikelkurztext: Durchdringung

**01.0062 Türschwelle**
Abdichten des Anschlusses an eine Türschwelle mit Triflex ProDetail inkl. Triflex Spezialvlies.
Triflex ProDetail, Farbton 7030, Verbrauch mind. 3,00 kg/m².
Ausführung nach den technischen Richtlinien des Materialherstellers.
Einheit: m
DIN 276-08: 363
Work Category: 18
Produkt:
  Artikel:
    Artikelnummer: 22900
    Artikelkurztext: Türschwelle

*Hinweis: ETA-Bewertung*
Herstellung von Fugenabdichtungen mit Triflex ProDetail inkl. Triflex Spezialvlies.
Das Abdichtungssystem Triflex ProDetail besitzt eine ETA-Bewertung (ETA Nr. 06/0269) mit CE-Kennzeichnung in den jeweils höchsten Nutzungskategorien W3, M und S, P1 bis P4, S1 bis S4, TL4, TH4, BROOF(t1), BROOF(t2), BROOF(t3), BROOF(t4).
Prüfberichte weisen die Wurzelfestigkeit nach FLL-Verfahren sowie den Widerstand gegenüber Hagelschlag nach DIN EN 13583 für harte und flexible Untergründe nach.
Des Weiteren besteht ein allgemein bauaufsichtliches Prüfzeugnis (AbP) gemäß VV TB, Teil C, lfd. Nr. C 3.28.

**01.0063 Arbeitsfuge**
Abdichten der Arbeitsfuge mit Triflex ProDetail inkl. Triflex Spezialvlies.
Ggf. Fuge flächenbündig egalisieren mit Triflex Cryl RS 240 (mineralische Untergründe) bzw. Triflex Cryl RS 242 (bituminöse Untergründe).
Breite '.........' cm, Verbrauch Triflex Cryl RS 240 / Triflex Cryl
RS 242: ca. 2,20 kg/m² pro mm Schichtdicke.
Triflex ProDetail, Farbton 7030, Verbrauch mind. 3,00 kg/m².
Ausführung nach den technischen Richtlinien des Materialherstellers.
(Siehe Triflex Systemzeichnung ProPark-1309)
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Einheit: m
DIN 276-08: 363
Work Category: 18
Produkt:
  Artikel:
    Artikelnummer: 22900
    Artikelkurztext: Arbeitsfuge

**01.0064 Bewegungsfuge Fläche**
Abdichten der Bewegungsfuge mit Triflex ProDetail inkl. Triflex Spezialvlies.
Zum Einkleben des Triflex Trägerbandes Triflex Cryl Spachtel zu beiden Seiten der Fuge ca. 4 cm breit auftragen, Verbrauch: 1,40 kg/m² pro mm Schichtdicke.
Triflex ProDetail, Farbton 7030, Verbrauch mind. 2,10 kg/m inkl. 2 Lagen Triflex Spezialvlies, Vliesbreite 35 cm sowie eine PE-Rundschnur (geschlossenzellig) einlegen.
Triflex FlexFiller, Farbton 7043, Verbrauch mind. 1,40 kg/m² pro mm Schichtdicke
Ausführung nach den technischen Richtlinien des Materialherstellers.
(Siehe Triflex Systemzeichnung ProPark-1310)

Hinweis:
Bei Bewegungsfugen handelt es sich ausschließlich um Wartungsfugen. Ggf. muss der Fugenverguss nach Bauwerksbewegungen erneuert werden.
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Einheit: m
DIN 276-08: 363
Work Category: 18
Produkt:
  Artikel:
    Artikelnummer: 22900
    Artikelkurztext: Bewegungsfuge Fläche

**01.0065 Bewegungsfuge Wandanschluss**
Abdichten der Bewegungsfuge mit Triflex ProDetail inkl. Triflex Spezialvlies.
Zum Einkleben des Triflex Trägerbandes Triflex Cryl Spachtel zu beiden Seiten der Fuge ca. 4 cm breit auftragen, Verbrauch: 1,40 kg/m² pro mm Schichtdicke.
Triflex ProDetail, Farbton 7030, Verbrauch mind. 2,10 kg/m inkl. 2 Lagen Triflex Spezialvlies, Vliesbreite 35 cm sowie eine PE-Rundschnur (geschlossenzellig) einlegen.
Triflex FlexFiller, Farbton 7043, Verbrauch mind. 1,40 kg/m² pro mm Schichtdicke
Ausführung nach den technischen Richtlinien des Materialherstellers.
(Siehe Triflex Systemzeichnung ProPark-1311)
Anschlusshöhe: '.........' cm

Hinweis:
Bei Bewegungsfugen handelt es sich ausschließlich um Wartungsfugen. Ggf. muss der Fugenverguss nach Bauwerksbewegungen erneuert werden.
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Einheit: m
DIN 276-08: 363
Work Category: 18
Produkt:
  Artikel:
    Artikelnummer: 22900
    Artikelkurztext: Bewegungsfuge Wandanschluss

*Hinweis: Allgemeines bauaufsichtliches Prüfzeugnis*
Herstellung von Flächenabdichtungen mit Triflex ProPark inkl. Triflex Spezialvlies.
Für Triflex ProPark besteht ein allgemeines
bauaufsichtliches Prüfzeugnis (AbP) gemäß VV TB Teil C, lfd. Nr. C 3.12.

**01.0066 Flächenabdichtung**
Abdichten der Fläche mit Triflex ProPark inkl. Triflex Spezialvlies.
Triflex ProPark, Farbton 7030, Verbrauch mind. 3,00 kg/m².
Ausführung nach den technischen Richtlinien des Materialherstellers.

System- und Produkteigenschaften:
- Vollflächig vliesarmiertes Abdichtungssystem durchgehend auf PMMA-Basis (Polymethylmethacrylat)
- Mechanisch hoch belastbar
- Schub- und scherfester Aufbau
- Nahtlos
- Systemintegrierte Detaillösungen
- Vollflächig haftend und unterlaufsicher
- Erhöhte dynamische Rissüberbrückung Klasse 4.2 (-20 °C) gemäß DIN EN 1062-7
- Kalt applizierbar
- Schnell reaktiv
- Befahrbar nach ca. 3 Stunden (+23 °C)
- Chemisch beständig
- Witterungs- und lichtbeständig (UV, IR)
- Butylfrei
- Lösemittelfrei
- Rutschhemmend
- Erfüllt die Anforderungen der Klasse OS 10 gemäß DIN 18532 Teil 6 und dem DBV Merkblatt "Parkhäuser und Tiefgaragen"
- Verarbeitungsbedingungen gemäß System- und Produktbeschreibungen des Herstellers (z. B. mind. Anwendungstemperatur +5 °C, max. Untergrundfeuchte 6 Gew.-%, Oberflächentemperatur mind. +3 °C über dem Taupunkt)
- Allgemeines bauaufsichtliches Prüfzeugnis der Klasse OS 10 gemäß VV TB, Teil C, lfd. Nr. C 3.12 (OS 10)
- Das OS 10-Prüfzeugnis gilt auf Grundlage der Rili SIB-Prüfungsgrundsätze für Stahlbeton-Untergründe.
- Systemaufbau nach Empfehlung DBV-Merkblatt "Parkhäuser und Tiefgaragen", Kap. 2.3.8.2
- Für den Oberflächenschutz der Abdichtung in Variante 2 mit Triflex Cryl M 264 bescheinigt ein Prüfzeugnis die Verschleißfestigkeit von 8 Mio. Radüberrollungen.
- Die Abdichtungen innerhalb des Systemaufbaus mit Triflex ProDetail (Anschlüsse, Details, Fugen) sind durch europäisch technische Bewertungen (ETA), ausgestellt durch das Deutsche Institut für Bautechnik (DIBt), abgesichert und erfüllen die Anforderungen der Bauproduktenverordnung der EU (CE-Kennzeichnung) nach ETAG Nr. 005 in der jeweils höchsten Nutzungskategorie.
- Weiter können wesentliche Eigenschaften der Abdichtung hinsichtlich Hydrolysebeständigkeit, Wurzel- und Rhizomfestigkeit (FLL-Verfahren) sowie Dichtigkeitsprüfung bis mind. 5 bar durch Prüfberichte bescheinigt werden.
Einheit: m²
DIN 276-08: 363
Work Category: 18
Produkt:
  Artikel:
    Artikelnummer: 22330
    Artikelkurztext: Flächenabdichtung

**01.0067 Zulage zur Flächenabdichtung OS 10 (Rt = 0,5 bis 1,0 mm)**
Zur Erzielung der Mindestschichtdicken gemäß Instandsetzungsrichtlinie sind entsprechende Mindestschichtdicken sowie Schichtdickenzuschläge (dz) zur Egalisierung der Rautiefen (Rt) mit Triflex ProPark zu berücksichtigen.
Rt = 0,5 mm / dz = 600 µm
Verbrauch: mind. 0,75 kg/m²
Einheit: m²
DIN 276-08: 363
Work Category: 18
Produkt:
  Artikel:
    Artikelnummer: 22330
    Artikelkurztext: Zulage zur Flächenabdichtung OS 10 (Rt = 0,5 bis 1,0 mm)

**01.0068 Zulage zur Flächenabdichtung OS 10 (Rt = 1,0 bis 2,0 mm)**
Zur Erzielung der Mindestschichtdicken gemäß Instandsetzungsrichtlinie sind entsprechende Mindestschichtdicken sowie Schichtdickenzuschläge (dz) zur Egalisierung der Rautiefen (Rt) mit Triflex ProPark zu berücksichtigen.
Rt = 1,0 mm / dz = 1000 µm
Verbrauch: mind. 1,50 kg/m²
Einheit: m²
DIN 276-08: 363
Work Category: 18
Produkt:
  Artikel:
    Artikelnummer: 22330
    Artikelkurztext: Zulage zur Flächenabdichtung OS 10 (Rt = 1,0 bis 2,0 mm)

**01.0069 Nutzschicht (OS 10), Variante 1: Triflex DeckFloor inkl. Quarzsand und Triflex Cryl Finish 209**
Herstellung eines Fahrbahnbelags (Schutz- und Verschleißlage) für Standard-Beanspruchungen.
Beschichten der Fläche mit Triflex DeckFloor inkl. Absandung im Überschuss mit Quarzsand, Körnung 0,7-1,2 mm. Entfernung des Überschusses nach Aushärtung. Versiegeln der Fläche mit Triflex Cryl Finish 209.
Triflex DeckFloor, Farbton Dunkelgrau, Verbrauch mind. 4,00 kg/m².
Quarzsand 0,7-1,2 mm, Verbrauch mind. 7,00 kg/m² im Überschuss.
Triflex Cryl Finish 209, Farbton '.........', Verbrauch mind. 0,70
kg/m²
Ausführung nach den technischen Richtlinien des Materialherstellers.
Einheit: m²
DIN 276-08: 352
Work Category: 18
Produkt:
  Artikel:
    Artikelnummer: 22110
    Artikelkurztext: Nutzschicht (OS 10), Variante 1: Triflex DeckFloor inkl. Quarzsand und Triflex Cryl Finish 209

**01.0070 Nutzschicht (OS 10), Variante 2: Triflex Cryl M 264**
Herstellung eines Fahrbahnbelags (Schutz- und Verschleißlage) für hohe Beanspruchungen.
Beschichten der Fläche mit Triflex Cryl M 264.
Zur sicheren Ableitung des Oberflächenwassers und bei Farbwechseln wird der Fahrbahnbelag in Felder unterteilt. Fahrwege werden in gleich große rechteckige Felder aufgeteilt. Hierbei soll die Länge des Rechtecks max. zweimal die der Breite des Fahrweges ergeben.
Geneigte Bauteile wie Rampen werden in diagonale Streifen mit einer max. Breite von 50 cm unterteilt.
Im Bereich der späteren Flächenaussparung ist ein ca. 10 cm breiter Streifen mit Triflex Cryl Finish 209 aufzutragen. Der Farbton von Triflex Cryl Finish 209 sollte aus Gründen der Verschmutzungsgefahr möglichst dunkel gewählt werden.
Die Flächenunterteilungen werden mit Triflex Klebeband (max. Breite 25 mm) ausgespart.

Für die Nutzschicht der Abdichtung in Variante 2 mit Triflex Cryl M 264 bescheinigt ein Prüfzeugnis die Verschleißfestigkeit von 8 Mio. Radüberrollungen.

Triflex Cryl Finish 209, Farbton 7043, Auftragsbreite ca. 10 cm, Verbrauch mind. 0,50 kg/m².
Triflex Cryl M 264, Farbton 7043, Verbrauch mind. 4,00 kg/m²
Ausführung nach den technischen Richtlinien des Materialherstellers.
(Siehe Triflex Systemzeichnung ProPark-1301 und ProPark-1302 sowie ProPark-1301 und ProPark-1302)
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Einheit: m²
DIN 276-08: 352
Work Category: 18
Produkt:
  Artikel:
    Artikelnummer: 22692
    Artikelkurztext: Nutzschicht (OS 10), Variante 2: Triflex Cryl M 264

**01.0071 Nutzschicht (OS 10), Variante 3: Triflex DeckFloor inkl. Hartkorn grob und Triflex Cryl Finish 202**
Herstellung eines Fahrbahnbelags (Schutz- und Verschleißlage) für hohe Beanspruchungen und erhöhten Anforderungen an die Griffigkeit.
Beschichten der Fläche mit Triflex DeckFloor inkl. Absandung im Überschuss mit Hartkorn grob. Entfernung des Überschusses nach Aushärtung. Versiegeln der Fläche mit Triflex Cryl Finish 202.
Triflex DeckFloor, Farbton Dunkelgrau, Verbrauch mind. 4,00 kg/m².
Hartkorn grob, Verbrauch mind. 7,00 kg/m² im Überschuss.
Triflex Cryl Finish 202, Farbton transparent, Verbrauch mind. 0,80 kg/m².
Ausführung nach den technischen Richtlinien des Materialherstellers.
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Einheit: m²
DIN 276-08: 352
Work Category: 18
Produkt:
  Artikel:
    Artikelnummer: 22110
    Artikelkurztext: Nutzschicht (OS 10), Variante 3: Triflex DeckFloor inkl. Hartkorn grob und Triflex Cryl Finish 202

**01.0072 Herstellung Übergänge von Nutzschicht zu Nutzschicht**
Bei Wechseln der Fahrbeläge (Varianten 1 bis 3) und/oder bei Farbwechseln innerhalb einer Variante wird der Fahrbahnbelag ausgespart.
Versiegeln der Fläche mit Triflex Cryl Finish 209.
Triflex Cryl Finish 209, Farbton 7043, Auftragsbreite ca. 10 cm, Verbrauch mind. 0,50 kg/m².
Triflex Klebeband zur Aussparung Fahrbahnbelag, Breite max. 25 mm.
Ausführung nach den technischen Richtlinien des Materialherstellers.
(Siehe Triflex Systemzeichnung ProPark-1301 und ProPark-1302)
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Einheit: m²
DIN 276-08: 352
Work Category: 18
Produkt:
  Artikel:
    Artikelnummer: 22090
    Artikelkurztext: Herstellung Übergänge von Nutzschicht zu Nutzschicht

**01.0073 Versiegelung Wandanschluss**
Versiegeln der Wandanschlüsse mit Triflex Cryl Finish 209.
Verbrauch: mind. 0,50 kg/m².
Ausführung nach den technischen Richtlinien des Materialherstellers.
Anschlusshöhe: '.........' cm
Farbton: '.........' nach Wahl des Auftraggebers.
Einheit: m
DIN 276-08: 352
Work Category: 18
Produkt:
  Artikel:
    Artikelnummer: 22090
    Artikelkurztext: Versiegelung Wandanschluss

**01.0074 Versiegelung Schrammbord, Schwelle**
Versiegeln im Bereich der aufgehenden Schrammborde / Schwellen mit Triflex Cryl Finish 209.
Verbrauch mind. 0,50 kg/m².
Ausführung nach den technischen Richtlinien des Materialherstellers.
Farbton: '.........' nach Wahl des Auftraggebers.
Einheit: m²
DIN 276-08: 352
Work Category: 18
Produkt:
  Artikel:
    Artikelnummer: 22090
    Artikelkurztext: Versiegelung Schrammbord, Schwelle

**01.0075 Versiegelung Geländerstütze**
Versiegeln im Bereich der aufgehenden Geländerstützen mit Triflex Cryl Finish 209.
Verbrauch mind. 0,50 kg/m².
Ausführung nach den technischen Richtlinien des Materialherstellers.
Anschlusshöhe: '.........' cm
Farbton: '.........' nach Wahl des Auftraggebers.
Einheit: Stk
DIN 276-08: 352
Work Category: 18
Produkt:
  Artikel:
    Artikelnummer: 22090
    Artikelkurztext: Versiegelung Geländerstütze

**01.0076 Versiegelung Durchdringung**
Versiegeln im Bereich der aufgehenden Durchdringungen mit Triflex Cryl Finish 209.
Verbrauch mind. 0,50 kg/m².
Ausführung nach den technischen Richtlinien des Materialherstellers.
Anschlusshöhe: '.........' cm
Farbton: '.........' nach Wahl des Auftraggebers.
Einheit: Stk
DIN 276-08: 352
Work Category: 18
Produkt:
  Artikel:
    Artikelnummer: 22090
    Artikelkurztext: Versiegelung Durchdringung

**01.0077 Dickschichtige Markierung, Einstellplätze**
Markieren der Einstellplätze mit Triflex Cryl M 266. Breite der Linienführung 10 cm inkl. Abkleben.
Verbrauch mind. 4,00 kg/m².
Ausführung nach den technischen Richtlinien des Materialherstellers, siehe Triflex DMS, Variante 1.
Farbton: '.........' nach Wahl des Auftraggebers.
Triflex DMS ist schwer entflammbar (Klasse Bfl-s1 nach DIN EN 13501-1).
Einheit: m
DIN 276-08: 399
Work Category: 34
Produkt:
  Artikel:
    Artikelnummer: 22660
    Artikelkurztext: Dickschichtige Markierung, Einstellplätze

**01.0078 Dickschichtige Markierung, Behindertenparkplätze**
Markieren der Behindertenparkplätze mit Triflex Cryl M 266 inkl. Abkleben und ggf. Vorhalten einer Schablone.
Verbrauch mind. 4,00 kg/m².
Ausführung nach den technischen Richtlinien des Materialherstellers, siehe Triflex DMS, Variante 1.
Farbton: '.........' nach Wahl des Auftraggebers.
Triflex DMS ist schwer entflammbar (Klasse Bfl-s1 nach DIN EN 13501-1).
Einheit: Stk
DIN 276-08: 399
Work Category: 34
Produkt:
  Artikel:
    Artikelnummer: 22660
    Artikelkurztext: Dickschichtige Markierung, Behindertenparkplätze

**01.0079 Dickschichtige Markierung, Richtungspfeile**
Markieren der Richtungspfeile mit Triflex Cryl M 266 inkl. Abkleben und ggf. Vorhalten einer Schablone. Davon Pfeile
- geradeaus: '.........' St.
- links: '.........' St.
- rechts: '.........' St.
Verbrauch mind. 4,00 kg/m².
Ausführung nach den technischen Richtlinien des Materialherstellers, siehe Triflex DMS, Variante 1.
Farbton: '.........' nach Wahl des Auftraggebers.
Triflex DMS ist schwer entflammbar (Klasse Bfl-s1 nach DIN EN 13501-1).
Einheit: Stk
DIN 276-08: 399
Work Category: 34
Produkt:
  Artikel:
    Artikelnummer: 22660
    Artikelkurztext: Dickschichtige Markierung, Richtungspfeile

**01.0080 Dünnschichtige Markierung, Einstellplätze**
Markieren der Einstellplätze mit Triflex Cryl Finish 209. Breite der Linienführung 10 cm inkl. Abkleben.
Verbrauch mind. 0,70 kg/m².
Ausführung nach den technischen Richtlinien des Materialherstellers, siehe Triflex DMS, Variante 2.
Farbton: '.........' nach Wahl des Auftraggebers.
Triflex DMS ist schwer entflammbar (Klasse Bfl-s1 nach DIN EN 13501-1).
Einheit: m
DIN 276-08: 399
Work Category: 34
Produkt:
  Artikel:
    Artikelnummer: 22090
    Artikelkurztext: Dünnschichtige Markierung, Einstellplätze

**01.0081 Dünnschichtige Markierung, Behindertenparkplätze**
Markieren der Behindertenparkplätze mit Triflex Cryl Finish 209 inkl. Abkleben und ggf. Vorhalten einer Schablone.
Verbrauch mind. 0,70 kg/m².
Ausführung nach den technischen Richtlinien des Materialherstellers, siehe Triflex DMS, Variante 2.
Farbton: '.........' nach Wahl des Auftraggebers.
Triflex DMS ist schwer entflammbar (Klasse Bfl-s1 nach DIN EN 13501-1).
Einheit: Stk
DIN 276-08: 399
Work Category: 34
Produkt:
  Artikel:
    Artikelnummer: 22090
    Artikelkurztext: Dünnschichtige Markierung, Behindertenparkplätze

**01.0082 Dünnschichtige Markierung, Richtungspfeile**
Markieren der Richtungspfeile mit Triflex Cryl Finish 209 inkl. Abkleben und ggf. Vorhalten einer Schablone. Davon Pfeile
- geradeaus: '.........' St.
- links: '.........' St.
- rechts: '.........' St.
Verbrauch mind. 0,70 kg/m².
Ausführung nach den technischen Richtlinien des Materialherstellers, siehe Triflex DMS, Variante 2.
Farbton: '.........' nach Wahl des Auftraggebers.
Triflex DMS ist schwer entflammbar (Klasse Bfl-s1 nach DIN EN 13501-1).
Einheit: Stk
DIN 276-08: 399
Work Category: 34
Produkt:
  Artikel:
    Artikelnummer: 22090
    Artikelkurztext: Dünnschichtige Markierung, Richtungspfeile

**01.0083 Dünnschichtige Markierfarbe, Einstellplätze**
Markieren der Einstellplätze mit Preco Line 300. Breite der Linienführung 10 cm inkl. Abkleben.
Verbrauch mind. 0,44 kg/m².
Ausführung nach den technischen Richtlinien des Materialherstellers, siehe Triflex DMS, Variante 3.
Farbton: '.........' nach Wahl des Auftraggebers.
Triflex DMS ist schwer entflammbar (Klasse Bfl-s1 nach DIN EN 13501-1).
Einheit: m
DIN 276-08: 399
Work Category: 34
Produkt:
  Artikel:
    Artikelnummer: 24040
    Artikelkurztext: Dünnschichtige Markierfarbe, Einstellplätze

**01.0084 Dünnschichtige Markierfarbe, Behindertenparkplätze**
Markieren der Behindertenparkplätze mitPreco Line 300 inkl. Abkleben und ggf. Vorhalten einer Schablone.
Verbrauch mind. 0,44 kg/m².
Ausführung nach den technischen Richtlinien des Materialherstellers, siehe Triflex DMS, Variante 3.
Farbton: '.........' nach Wahl des Auftraggebers.
Triflex DMS ist schwer entflammbar (Klasse Bfl-s1 nach DIN EN 13501-1).
Einheit: Stk
DIN 276-08: 399
Work Category: 34
Produkt:
  Artikel:
    Artikelnummer: 24040
    Artikelkurztext: Dünnschichtige Markierfarbe, Behindertenparkplätze

**01.0085 Dünnschichtige Markierfarbe, Richtungspfeile**
Markieren der Richtungspfeile mit Preco Line 300 inkl. Abkleben und ggf. Vorhalten einer Schablone. Davon Pfeile
- geradeaus: '.........' St.
- links: '.........' St.
- rechts: '.........' St.
Verbrauch mind. 0,44 kg/m².
Ausführung nach den technischen Richtlinien des Materialherstellers, siehe Triflex DMS, Variante 3.
Farbton: '.........' nach Wahl des Auftraggebers.
Triflex DMS ist schwer entflammbar (Klasse Bfl-s1 nach DIN EN 13501-1).
Einheit: Stk
DIN 276-08: 399
Work Category: 34
Produkt:
  Artikel:
    Artikelnummer: 24040
    Artikelkurztext: Dünnschichtige Markierfarbe, Richtungspfeile

**01.0086 Stundenlohnarbeit eines Vorarbeiters**
Stundenlohnarbeit eines Vorarbeiters für nicht aufgeführte Arbeiten, jedoch zum Nachweis und nur auf Anordnung der Bauleitung oder Bauherrn.
Einheit: h
DIN 276-08: 352
Work Category: 91

**01.0087 Stundenlohnarbeit eines Facharbeiters**
Stundenlohnarbeit eines Facharbeiters für nicht aufgeführte Arbeiten, jedoch zum Nachweis und nur auf Anordnung der Bauleitung oder Bauherrn.
Einheit: h
DIN 276-08: 352
Work Category: 91

**01.0088 Stundenlohnarbeit eines Helfers**
Stundenlohnarbeit eines Helfers für nicht aufgeführte Arbeiten, jedoch zum Nachweis und nur auf Anordnung der Bauleitung oder Bauherrn.
Einheit: h
DIN 276-08: 352
Work Category: 91

**01.0089 Materialverbrauch auf Nachweis**
Materialverbrauch für unvorhersehbare, aber für die Durchführung der Leistung notwendigen zusätzlichen Arbeiten, die nicht im Leistungsverzeichnis erfasst sind.
Die Abrechnung erfolgt nach Aufwand auf Einzelnachweis.
Einheit: kg
DIN 276-08: 352
Work Category: 18

**01.0090 Entsorgung aller Abfälle und Sondermüllstoffe**
Entsorgung aller Abfälle und Sondermüllstoffe entsprechend den derzeitig gültigen Gesetzen und Durchführungsverordnungen.
Einheit: psch
DIN 276-08: 396
Work Category: 87
